# LV für fixe Stelzlager Titan
Leistungsbeschreibung (GAEB 90, DA81)
Währung: EUR
Auftraggeber: Auftraggeber

## Zusätzlicher Text
Der Untergrund für die Stelzlagerverlegung muss tragfähig und eben sein.
Etwaige Unebenheiten sind vorher zu beseitigen.

## Leistungsverzeichnis für fixe Stelzlager
Datum: 15.11.22

### Bereich 01 Erstellung Terrassen-Unterkonstruktion mit Einzelpositionen

#### Abschnitt 01.01 Verlegung von Stelzlagern mit fixem Kopf

**01.01.0010 Verlegung von Platten auf Stelzlagern mit fixem Kopf 2,0 - 2,7cm**
Lieferung und Montage von Platten auf stufenlos
höhenverstellbaren Stelzlagern mit fixem Kopf im
Verstellbereich 20-27 mm auf bauseits vorbereitetem
tragfähigem Untergrund. Inkludiert sind alle
Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig)

Technische Daten Stelzlager:
Verstellbereich: 20-27mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com>
Tel.: +43 7230 20545
Menge: 1,000 m2

**01.01.0020 Verlegung von Platten auf Stelzlagern mit fixem Kopf 2,7 - 4,0cm**
Lieferung und Montage von Platten auf stufenlos
höhenverstellbaren Stelzlagern mit fixem Kopf im
Verstellbereich 27-40 mm auf bauseits vorbereitetem
tragfähigem Untergrund. Inkludiert sind alle
Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig)

Technische Daten Stelzlager:
Verstellbereich: 27-40mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0030 Verlegung von Platten auf Stelzlagern mit fixem Kopf 4,0 - 6,4cm**
Lieferung und Montage von Platten auf stufenlos
höhenverstellbaren Stelzlagern mit fixem Kopf im
Verstellbereich 40-64 mm auf bauseits vorbereitetem
tragfähigem Untergrund. Inkludiert sind alle
Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig)

Technische Daten Stelzlager:
Verstellbereich: 40-64mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0040 Verlegung von Platten auf Stelzlagern mit fixem Kopf 6,4 - 11,0cm**
Lieferung und Montage von Platten auf stufenlos
höhenverstellbaren Stelzlagern mit fixem Kopf im
Verstellbereich 64-110 mm auf bauseits vorbereitetem
tragfähigem Untergrund. Inkludiert sind alle
Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig)

Technische Daten Stelzlager:
Verstellbereich: 64-110mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0050 Verlegung von Platten auf Stelzlagern mit fixem Kopf 11,0 - 20,2cm**
Lieferung und Montage von Platten auf stufenlos
höhenverstellbaren Stelzlagern mit fixem Kopf im
Verstellbereich 110-202 mm auf bauseits vorbereitetem
tragfähigem Untergrund. Inkludiert sind alle
Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig)

Technische Daten Stelzlager:
Verstellbereich: 110-202mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0060 Verlegung von Platten auf Stelzlagern mit fixem Kopf 21,0 - 30,2cm**
Lieferung und Montage von Platten auf stufenlos
höhenverstellbaren Stelzlagern mit fixem Kopf im
Verstellbereich 210-302 mm auf bauseits vorbereitetem
tragfähigem Untergrund. Inkludiert sind alle
Erschwernisse zum Anarbeiten zu aufgehenden oder
anschließenden Bauteilen.
Geeignet für alle Plattenbeläge (Feinsteinzeugplatten
ab Stärke 2cm, Natursteinplatten ab Stärke 4cm,
Betonplatten ab Stärke 4cm).
Stufenlos höhenverstellbar mit einer Fugenstärke von
2mm oder 4mm nach Wahl des Auftraggebers.
Alle Stelzlager dieser Bauhöhe sind mechanisch oder
mittels geeignetem Klebstoff am Boden zu fixieren!

Verlegtes Plattenformat (bitte Format eintragen): x x
Plattentype ist in eigener Position auszuschreiben

Professionelles Planungsprogramm '3D-Konfigurator' für
alle Belagsarten, Grundrisse und Höhenbereiche ist
unter https://www.ceratrends.com abrufbar (keine
Registrierung notwendig)

Technische Daten Stelzlager:
Verstellbereich: 210-302mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0070 Verlegung von Platten auf Stelzlagern mit fixem Kopf 31,0 - 40,2cm**
Lieferung und Montage von Platten auf stufenlos
höhenverstellbaren Stelzlagern mit fixem Kopf im
Verstellbereich 310-402 mm auf bauseits vorbereitetem
tragfähigem Untergrund. Inkludiert sind alle
Erschwernisse zum Anarbeiten zu aufgehenden oder
anschließenden Bauteilen.
Geeignet für alle Plattenbeläge (Feinsteinzeugplatten
ab Stärke 2cm, Natursteinplatten ab Stärke 4cm,
Betonplatten ab Stärke 4cm).
Stufenlos höhenverstellbar mit einer Fugenstärke von
2mm oder 4mm nach Wahl des Auftraggebers.
Alle Stelzlager dieser Bauhöhe sind mechanisch oder
mittels geeignetem Klebstoff am Boden zu fixieren!

Verlegtes Plattenformat (bitte Format eintragen): x x
Plattentype ist in eigener Position auszuschreiben

Professionelles Planungsprogramm '3D-Konfigurator' für
alle Belagsarten, Grundrisse und Höhenbereiche ist
unter https://www.ceratrends.com abrufbar (keine
Registrierung notwendig)

Technische Daten Stelzlager:
Verstellbereich: 310-402mm
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**01.01.0080 Randausführung mittels Randabschluss-Clips**
Ausführung eines fachgerechten Randabschlusses mittels
Randabschluss-Clip aus Edelstahl 1.4301.
Der Randabschluss-Clip wird an das äußerste Stelzlager
aufgelegt und am aufgehenden Rand bzw. Mauerwerk stumpf
angeschlagen.
Die zu verlegende Platte wird dann auf den
Randabschluss-Clip aufgelegt sodass keine Berührung
zwischen Platte und aufgehendem Mauerwerk erfolgen
kann.

Professionelles Planungsprogramm '3D-Konfigurator' für
alle Belagsarten, Grundrisse und Höhenbereiche ist
unter https://www.ceratrends.com abrufbar (keine
Registrierung notwendig)

Technische Daten:
Abmessungen: 150 x 50 x 1,5mm
Material: Edelstahl 1.4301

Liefernachweis / Vertrieb:
Fa. Ceratrends GmbH
Willersdorf 6a
A-4203 Altenberg
Österreich
Mail: office@ceratrends.com
Infos unter: <https://www.ceratrends.com>
Tel.: +43 7230 20545
Menge: 1,000 m2

**01.01.0090 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
A-4203 Altenberg
Österreich
Mail: office@ceratrends.com
Infos unter: https://www.ceratrends.com
Tel.: +43 7230 20545
Menge: 1,000 m2

**01.01.0100 Installation von Anti-Rutsch- und Anti-Akustik-Auflagen**
Auflage von Anti-Rutsch-Auflagen in der Stärke 1mm auf
Stelzlager 'Titan'.
Für alle fixen Stelzlager für Fugen 2 oder 4mm der
Serie 'Titan' geeignet

Professionelles Planungsprogramm '3D-Konfigurator' für
alle Belagsarten, Grundrisse und Höhenbereiche ist
unter https://www.ceratrends.com abrufbar (keine
Registrierung notwendig)

Liefernachweis / Vertrieb:
Fa. Ceratrends GmbH
Willersdorf 6a
A-4203 Altenberg
Österreich
Mail: office@ceratrends.com
Infos unter: https://www.ceratrends.com
Tel.: +43 7230 20545
Menge: 1,000 m2

### Bereich 02 Erstellung Terrassen-Unterkonstruktion Gesamt

**02.0010 Verlegung von Platten auf Stelzlagern mit fixem Kopf in verschiedenen Bauhöhen**
Lieferung und Montage von Platten auf stufenlos
höhenverstellbaren Stelzlagern mit fixem Kopf im
Verstellbereich
27-40 mm40-64 mm64-110mm110-202mm210-302mmauf bauseits
vorbereitetem tragfähigem Untergrund. Inkludiert sind
alle Erschwernisse zum Anarbeiten zu aufgehenden oder
anschließenden Bauteilen.
Geeignet für alle Plattenbeläge (Feinsteinzeugplatten
ab Stärke 2cm, Natursteinplatten ab Stärke 4cm,
Betonplatten ab Stärke 4cm).
Stufenlos höhenverstellbar mit einer Fugenstärke von
2mm oder 4mm nach Wahl des Auftraggebers.

Verlegtes Plattenformat (bitte Format eintragen): x x
Plattentype ist in eigener Position auszuschreiben

Professionelles Planungsprogramm '3D-Konfigurator' für
alle Belagsarten, Grundrisse und Höhenbereiche ist
unter https://www.ceratrends.com abrufbar (keine
Registrierung notwendig).
Damit können Sie die benötigten Stelzlager in jedem
Höhenbereich exakt ermitteln.

Technische Daten Stelzlager:
Verstellbereich: nach Wahl lt. obiger Angabe
Fugenstärke: 2mm oder 4mm nach Wahl des AG
UV- und Witterungsbeständig
Temperatur-Einsatzbereich: -30° bis +80°
Durchmesser Boden: mind. 195mm
Durchmesser Kopf: mind. 120mm
Statische Bruchlast: mind. 1,0 Tonnen p. Stelzlager
Material: Polypropylen
Erzeugnis: Stelzlager 'Titan' oder technisch
gleichwertig

Liefernachweis / Vertrieb:
Fa. Ceratrends GmbH
Willersdorf 6a
4203 Altenberg
Österreich
Mail: office@ceratrends.com
Infos unter: https://www.ceratrends.com
Tel.: +43 7230 20545
Menge: 1,000 m2

**02.0020 Randausführung mittels Randabschluss-Clips**
Ausführung eines fachgerechten Randabschlusses mittels
Randabschluss-Clip aus Edelstahl 1.4301.
Der Randabschluss-Clip wird an das äußerste Stelzlager
aufgelegt und am aufgehenden Rand bzw. Mauerwerk stumpf
angeschlagen.
Die zu verlegende Platte wird dann auf den
Randabschluss-Clip aufgelegt sodass keine Berührung
zwischen Platte und aufgehendem Mauerwerk erfolgen
kann.

Professionelles Planungsprogramm '3D-Konfigurator' für
alle Belagsarten, Grundrisse und Höhenbereiche ist
unter https://www.ceratrends.com abrufbar (keine
Registrierung notwendig)

Technische Daten:
Abmessungen: 150 x 50 x 1,5mm
Material: Edelstahl 1.4301

Liefernachweis / Vertrieb:
Fa. Ceratrends GmbH
Willersdorf 6a
A-4203 Altenberg
Österreich
Mail: office@ceratrends.com
Infos unter: https://www.ceratrends.com
Tel.: +43 7230 20545
Menge: 1,000 m2

**02.0030 Ausgleich von Boden-Unebenheiten mittels Bautenschutz-Pads**
Ausgleich von Bodenunebenheiten mittels
Bautenschutz-Pads.
Die Bautenschutz-Pads sind unter die Stelzlager zu
legen und gleichen damit geringe Unebenheiten des
Untergrundes aus und sorgen für ein flächenbündige
Auflage des Stelzlagers.

Technische Daten:
Material: PUR-gebundenes Gummigranulat
Abmessungen: 200 x 200 x 4mm
Maximalbelastung: 13 Tonnen / m2
Flächengewicht: ca. 2,7 kg / m2

Professionelles Planungsprogramm '3D-Konfigurator' für
alle Belagsarten, Grundrisse und Höhenbereiche ist
unter https://www.ceratrends.com abrufbar (keine
Registrierung notwendig)

Liefernachweis / Vertrieb:
Fa. Ceratrends GmbH
Willersdorf 6a
A-4203 Altenberg
Österreich
Mail: office@ceratrends.com
Infos unter: https://www.ceratrends.com
Tel.: +43 7230 20545
Menge: 1,000 m2

**02.0040 Installation von Anti-Rutsch- und Anti-Akustik-Auflagen**
Auflage von Anti-Rutsch-Auflagen in der Stärke 1mm auf
Stelzlager 'Titan'.
Für alle fixen Stelzlager für Fugen 2 oder 4mm der
Serie 'Titan' geeignet

Professionelles Planungsprogramm '3D-Konfigurator' für
alle Belagsarten, Grundrisse und Höhenbereiche ist
unter https://www.ceratrends.com abrufbar (keine
Registrierung notwendig)

Liefernachweis / Vertrieb:
Fa. Ceratrends GmbH
Willersdorf 6a
A-4203 Altenberg
Österreich
Mail: office@ceratrends.com
Infos unter: https://www.ceratrends.com
Tel.: +43 7230 20545
Menge: 1,000 m2
